# Estrich-/Beschichtungsarbeiten
Angebotsaufforderung (GAEB 90, DA83)
Währung: EUR
Auftraggeber: Die Autobahn GmbH des Bundes

## Estricharbeiten/Beschichtungen
Datum: 29.04.26

### Bereich 01 Estricharbeiten

#### Abschnitt 01.01 Vorarbeiten/Dämmung

*Hinweis*
Die nachfolgend beschriebenen Leistungen sind im
Erdgeschoss auszuführen.

Folgender Aufbau ist in den Leistungspositionen
beschrieben:
Aufbauhöhe ca. 300mm
Heizestrich auf Dämmschicht DIN 18560-2:2022-08
(Verkehrslast 2,0 kN/m²)
allgemeine Flächen:
- 25 mm Terrazzo-Fliesen
- 65 mm Estrich CT-F5-S65, Dimensionsstabilität: SW1
schwindarm (_L < 0,2)
- 30 mm EPS Trittschall-Dämmplatte 035 DES sg 30-2
- 180 mm EPS Dämmschicht 030 DEO dh

restliche Flächen:
- Bodenbeschichtung PUR altern. PMMA
- W3-I Abdichtung (Teilflächen)
- 65 mm Estrich CT-F5-S65, Dimensionsstabilität: SW1
schwindarm (_L < 0,2)
- 30 mm EPS Trittschall-Dämmplatte 035 DES sg 30-2
- 200 mm EPS Dämmschicht 030 DEO dh

Untergrund:
Abdichtung gem. DIN 18533-2:2017-07 auf STB-Bodenplatte

**01.01.0010 Estrich/Vorarb/Untergr/reinigen**
Estricharbeiten
Reingen der Deckenflächen/ des Untergrundes von groben
Verschmutzungen i.S. 4.2.4 DIN 18353 VOB/B (Gips,
Mörtelreste etc.) einschl. Entsorgung
Menge: 450,000 m2
Zuordnung: 025

**01.01.0020 Estrich/Vorarb/ES/10*100mm**
Estrich auf Dämmschicht gem. DIN 18560-2
Randfuge zu angrenzenden Bauteilen herstellen mit
Randdämmstreifen 10/100mm aus Mineralwolle oder
PE-Schaum
Randstreifen OK Rohdecke bis mind. 25mm über OKFF (bei
mehrlagigen Dämmschichten vor dem Einbringen der
obersten Lage), Streifen gegen Lageveränderung beim
Einbringen des Estrichs sichern.
Auf die absolut schallbrückenfreie Ausbildung ist
unbedingt zu achten.
Abtrennen des Randdämmstreifen erfolgt bauseits.
Menge: 350,000 m
Zuordnung: 025

*Hinweis*
Wärmedämmschicht
aus druckbelastbarer Polystyrol-Hartschaum-Dämmplatte
nach DIN EN 13163, mit hoher Anforderung an die
Druckfestigkeit, ein-/mehrlagig
auf gereinigter Rohbetondecke bzw. auf weiterer
Wärmedämmlage entsprechend DIN 18560 und DIN 18353 als
Wärmedämmschicht unter einem schwimmenden
Mörtel-/Fließestrich herstellen
EPS-Bemessungswert = 0,035 W/(m*K)
Nennwert Wärmeleitfähigkeit:  0,034 W/(mK)
Anwendungstyp: "WD" nach DIN 18165-2
Anwendungstyp nach DIN 4108-10: DEO, WAB;
Baustoffklasse: normal entflammbar
Brandverhalten Euroklasse: RtF - E nach DIN EN 13 501
Druckspannung bei 10% Stauchung > 150 kPa
Druckspannung bei 2% Stauchung > 45 kPa

in nachfolgend beschriebenen Aufbaustärken liefern und
dicht gestoßen, im Verband mit versetzten Fugen
verlegen, gegen seitliches Verschieben sichern,
einschl. dem Anarbeiten an auf der Rohdecke verlegte
Heizungs-, Sanitär- und Elektroleitungen, Füllung der
Aussparungen mit Perlite-Schüttung

**01.01.0030 Estrich/WD/EPS150/035/DEO-dh/180mm**
Wärmedämmschicht
EPS 035 DEO dh 150, gem. vorstehender
Ausführungsbeschreibung, als Teil des mehrlagigen
Aufbaus,
liefern und dicht gestoßen, im Verband mit versetzten
Fugen verlegen, gegen seitliches Verschieben sichern,
einschl. dem Anarbeiten an auf der Rohdecke verlegte
Heizungs-, Sanitär- und Elektroleitungen, Füllung der
Schlitze mit Perlite-Schüttung
Dämmschicht ein-/zweilagig verlegen, untere Lage als
Ausgleichsschicht in der Installationsebene

Fabrikat: HIRSCH Porozell Wärme-Dämmplatte + Boden
EPS-W 30 DEO dh 150 o.glw.

Produkt
'
..........................................'
vom Bieter einzutragen

Dicke: gesamt 180 mm (20+160mm/40+140mm)
Menge: 450,000 m2
Zuordnung: 025

**01.01.0040 Estrich/WD/EPS150/035/DEO-dh/../+-10mm**
Wärmedämmschicht
aus druckbelastbarer Polystyrol-Hartschaum-Dämmplatte
(EPS) der Vorpos.
Vergütung je 10 mm Mehr-/Minderstärke der Dämmebene
Ausführung nur nach besonderer Anordnung des AG

Abrechnung als Zulage zur Vorpos.
Menge: 820,000 m2
Zuordnung: 025

**01.01.0050 Estrich/WD/Schlitz/50mm**
Wärmedämmschicht
der Vorpositionen, fachgerechtes Anarbeiten der
Dämmplatten an bauseitige Leitungen,
Zuschneiden der Dämmstreifen gleicher Art und Güte,
lückenloses Einfügen der Dämmstreifen ohne Hohlräume,
Sicherung mit Klebeband, Schlitze beidseitig der
Leitungen vollständig verfüllen bis OK Dämmung,
Kontrolle auf Schallbrückenfreiheit

Breite des Schlitzes: bis 50mm
Menge: 500,000 m
Zuordnung: 025

**01.01.0060 Estrich/WD/Schlitz/150mm**
Wärmedämmschicht
der Vorpositionen, fachgerechtes Anarbeiten der
Dämmplatten an bauseitige Leitungen,
Zuschneiden der Dämmstreifen gleicher Art und Güte,
lückenloses Einfügen der Dämmstreifen ohne Hohlräume,
Sicherung mit Klebeband, Schlitze beidseitig der
Leitungen vollständig verfüllen bis OK Dämmung,
Kontrolle auf Schallbrückenfreiheit

Breite des Schlitzes: bis 150mm
Menge: 300,000 m
Zuordnung: 025

**01.01.0070 Estrich/WD/Schlitz/300mm**
Wärmedämmschicht
der Vorpositionen, fachgerechtes Anarbeiten der
Dämmplatten an bauseitige Leitungen,
Zuschneiden der Dämmstreifen gleicher Art und Güte,
lückenloses Einfügen der Dämmstreifen ohne Hohlräume,
Sicherung mit Klebeband, Schlitze beidseitig der
Leitungen vollständig verfüllen bis OK Dämmung,
Kontrolle auf Schallbrückenfreiheit

Breite des Schlitzes: bis 300mm
Menge: 150,000 m
Zuordnung: 025

**01.01.0080 Estricharb/Ausgl/LE/400/80mm**
Leichtestrich als Ausgleichsschicht zwischen den
Installationen auf der Rohdecke zur Schaffung eines
ebenen Untergrunds für Bodenaufbau
nach DIN 18560-2, zwischen den Wänden einbauen und
verdichten, Oberfläche eben, Verarbeitung gem.
Herstellerangaben, begehbar nach 24 Stunden
Untergrund: STB-Sohl-/Deckenplatte
Oberfläche eben
Dicke: 80 mm
Druckfestigkeit: >= 400 kPA
Rohdichte: ca. 380 kg/m3 (trocken)
Baustoffklasse: B1
Wärmeleitfähigkeit: 0,109 W/mK
Verkehrslasten: bis 5,0 kN/m²
herstellen und falls erforderlich
Nachbehandlungsmaßnahmen ergreifen

angebotenes Fabrikat
'
..........................................'
vom Bieter einzutragen
Menge: 150,000 m2
Zuordnung: 025

**01.01.0090 Estrich/TSD/FBH/EPS/DES-sg/SD20/30-2mm**
Trittschalldämmschicht FBH
aus Polystyrol-Hartschaum, DIN EN 13163; als einlagige,
nicht unterbrochene Lage unter schwimmenden Estrich
gemäß DIN 18560-2 verlegt,
EPS-Faltplatte mit aufkaschierter, hochreisfester,
gewebeverstärkter PP-Folie und farbigem Rasteraufdruck,
für die Verlegung der FBH-Rohre; winkelseitige
Überlappung der Folie (mit Selbstklebestreifen an der
Längsseite);
auf gereinigter Rohbetondecke/v.b. Wärmedämmung
entsprechend DIN 18560 und DIN 18353
BFA-Qualitätstyp: EPS 040 DES sg
Anwendungstyp nach DIN 4108-10: DES sg
Bezeichnung: dL - c: 30 - 2 mm
Verkehrlasten: bis 5,0 KPa
Brandklasse E nach EN 13501;
Baustoffklasse: normal entflammbar
Wärmeleitfähigkeit Bemessungswert = 0,039 W/(m K);
Steifigkeitsgruppe SD20 = s' = 20 MN/m3
Zusammendrückbarkeit: CP 2 mm
Dämmstoffdicke: 30 mm

Fabrikat: HIRSCH Porozell FBH-Faltplatten
Trittschalldämmung EPS 040 DES sg o.glw.

Produkt
'
..........................................'
vom Bieter einzutragen

liefern und dicht gestoßen, schallbrückenfrei, einlagig
verlegen, einschl. Verkleben der Stösse mit Klebeband
gem. Herstellerrichtlinien
Evtl. vorhandene Rohrleitungen sind vollflächig zu
überdecken, die Dämmplatten sind absolut
schallbrückenfrei zu verlegen.
Menge: 450,000 m2
Zuordnung: 025

#### Abschnitt 01.02 CT-Heizestrich

**01.02.0010 Estrich/CT-F5-S65/2,0kN/m²**
Heizestrich auf Dämmschicht gem. DIN DIN
18560-2:2022-08
Zement-Heizestrich CT als schwimmender Estrich auf
vorbereiteter Wärmedämmung als Heizestrich Bauart A, B
oder C nach DIN 18 560-2
Der Estricheinbau erfolgt auf dem bauseits verlegten
Heizsystem.

Bauart: A
Nenndicke: 65 mm
Festigkeitsklasse: F 5
Festigkeitsklasse: C 25
Verkehrslasten: 2,0 kN/m²
Dimensionsstabilität: SW3 normal (_L = 0,5)
Eignung: PU/PMMA-Beschichtung
herstellen und falls erforderlich
Nachbehandlungsmaßnahmen ergreifen
Menge: 450,000 m²
Zuordnung: 025

**01.02.0020 Estrich/CT-.../C60-F6/SW1/Zul**
Heizestrich auf Dämmschicht gem. DIN DIN
18560-2:2022-08
Zement-Heizestrich der Vorposition herstellen als
schnell erhärtenden, schwindarmen Estrich mit binärem
Bindemittel

CT-C60-F6
Schwindklasse gem. DIN 18560-1:2021-02: SW1
Schwindmaß <0,2 mm/m
EMICODE EC1 Plus (sehr emissionsarm)
Brandverhalten Baustoffklasse A1
Schnellzementestrich (SZ-B) gem. TKB Merkblatt 14
geeignet für Nassbereiche

Fabrikat: SikaScreed-50 Binder o.glw.
Schichtdicke: '.....................'mm

Mischungsverhältnis 1 :5
Festigkeitsklasse : CT-C60-F6
Materialverbrauch Bindemittel: ca. 312,5 kg pro m³
Estrichmörtel

Produkt
'
..........................................'
vom Bieter einzutragen

Abrechnung als Zulage zu Vorpos.
Menge: 280,000 m²
Zuordnung: 025

**01.02.0030 Estrich/CT-.../C60-F6/SW1/+-5mm/Zul**
Heizestrich auf Dämmschicht gem. DIN DIN
18560-2:2022-08
Zulage für das Einbauen des v.b. schnell erhärtenden,
schwindarmen Estrichs in einer höheren Schichtdicke

Zulagepreis pro 5 mm Mehrschichtdicke
Menge: 280,000 m²
Zuordnung: 025

**01.02.0040 Estrich/CT-.../Gefälle/Zul**
Estrich auf Dämmschicht gem. DIN 18560-2
v.b. Zement-Estriche/-Heizestriche CT mit oberseitigem
Gefälle ausbilden, in Bereichen mit bodengleichen
Duschtassen, Bodeneinläufen u.ä., gem. Gefälleplan des
Architekten
mit erhöhten Anforderungen an die Ebenheit nach DIN
18202!
Abrechnung als Zulage
Menge: 14,000 m²
Zuordnung: 025

**01.02.0050 Estrich/CT-.../Bew/Faser**
Estrich auf Dämmschicht gem. DIN 18560-2
Bewehrung des(der) v.b. Estrich(e) gem. DIN 18560-2 als
Zulage
durch die Beimischung von geeigneten Stahlfasern
Menge: 450,000 m²
Zuordnung: 025

**01.02.0060 Estrich/CT-.../Fuge**
Bewegungsfugen herstellen
zur Aufteilung in Einzelfelder gem. DIN 18560-2 und
Fugenplan, Einarbeiten
PS-Randdämmstreifen/Dehnfungenprofil mit
Kunststoff-T-Steg (selbstklebend) h= mind. 10 cm
Menge: 40,000 m
Zuordnung: 025

**01.02.0070 Estrich/CT-.../Scheinfuge**
Scheinfugen herstellen
zur Aufteilung in Einzelfelder gem. DIN 18560-2 und
Fugenplan, der Estrich ist ca. zu einem Drittel
einzukerben
Menge: 20,000 m
Zuordnung: 025

### Bereich 02 Beschichtungen

#### Abschnitt 02.01 Vorleistungen

**02.01.0010 Besch/Kontrolle/Witterung**
Kontrolle der Oberflächen- und Lufttemperatur
vor, während und nach der gesamten
Beschichtungsmaßnahme, laufend kontrollieren (mind.
jede Stunde 1x) und der Taupunkt bestimmen.
Die gemessenen Werte sind in ein Protokoll bzw.
Bautagebuch einzutragen und der Bauleitung nach
Fertigstellung der Arbeiten zu übergeben.
Liegen die Werte außerhalb der vom Materialhersteller
vorgegebenen Grenzwerte, sind mit der Bauleitung
weitere Maßnahmen abzusprechen.
Menge: 1,000 Psch

**02.01.0020 Besch/Prüfen/Haftzugfestigkeit**
Überprüfen der Haftzugfestigkeit der vorbereiteten
Oberfläche
im Beisein der Bauleitung gem. DAfStb-Richtlinie Schutz
und Instandsetzung von Betonbauteilen (Rili-SIB, 2001)
bzw. ZTV-ING.
Die Ergebnisse (Prüfstelle, Werte, Trennfall) sind in
einem Protokoll festzuhalten und der Bauleitung zu
übergeben. Liegen die Werte außerhalb der vom
Materialhersteller vorgegebenen Grenzwerte, sind mit
der Bauleitung weitere Maßnahmen abzusprechen.

Anzahl Prüfung Oberflächenabreißfestigkeit:
Richtwerte gem. Rili-SIB, 2001:
> 50 m²: 3 Einzelprüfungen;
> 250 m²: 3 Einzelprüfungen je angefangene 250 m²
Menge: 3,000 Stk

**02.01.0030 Besch/Prüfen/Feuchte**
Feuchtigkeit des Untergrundes
im Beisein der Bauleitung überprüfen, Meßverfahren
vorher definieren (CM-Gerät, Darrofen o.glw.).
Die Ergebnisse sind in einem Protokoll festzuhalten und
der Bauleitung zu übergeben.
Liegen die Werte außerhalb der vom Materialhersteller
vorgegebenen Grenzwerte, sind mit der Bauleitung
weitere Maßnahmen abzusprechen.
Menge: 5,000 Stk

**02.01.0040 Besch/Messung/Rauhtiefe**
Rauhtiefenbestimmung nach Oberflächenvorbereitung
im Beisein der Bauleitung gem. DAfStb-Richtlinie Schutz
und Instandsetzung von Betonbauteilen (Rili-SIB, 2001)
bzw. ZTV-ING (Sandflächenverfahren).
Liegen die Werte außerhalb der vom Materialhersteller
vorgegebenen Grenzwerte, sind mit der Bauleitung
weitere Maßnahmen abzusprechen.
Bei Rauhtiefen > 0,5 mm ist eine Egalisierung der
Bodenflächen erforderlich.

Anzahl Prüfung Rautiefe:
Richtwerte gem. Rili-SIB, 2001:
> 50 m²: 3 Einzelprüfungen;
> 250 m²: 3 Einzelprüfungen je angefangene 250 m²
Menge: 3,000 Stk

**02.01.0050 Besch/Baustellenordner**
Dokumentation
Prüf- und Messergebnisse in Prüfprotollen festhalten
und in einem Gesamtbericht zusammenfassen
Fotodokumentation, digital, als Ordner zusammenfassen
und mit Schlussrechnung einreichen.
(nach Abstimmung mit AG ggfs. nur digital)
Menge: 1,000 Psch

#### Abschnitt 02.02 Vorarbeiten Boden

**02.02.0010 Besch/Bo/Vorarb/Kugelstrahlen**
Bodenflächen kugelstrahlen
trockene Bodenflächen durch staubfreies Kugelstrahlen
intensiv behandeln, um labile Teile, Verschmutzungen
und Zementschlämme restlos zu entfernen und die
Oberfläche aufzurauen. Randbereiche sind maschinell von
Hand nachzuarbeiten. Anschließend gründlich mit dem
Industriestaubsauger reinigen. Die Oberfläche muss eine
Haftzugfestigkeit von mind. 1,5 N/mm² aufweisen.
Anfallender Bauschutt ist durch den AN zu entsorgen.
Menge: 280,000 m²

**02.02.0020 Besch/Bo/Vorarb/Schleifen**
Bodenflächen schleifen
Untergrund mit Diamant-Schleifscheibe intensiv
anschleifen, Zementschlämme, Sinterschichten und andere
trennende Substanzen sowie Verunreinigungen restlos
entfernen,
Flächen im Anschluss Industriestaubsauger gründlich
reinigen,
die Oberfläche muss eine Haftzugfestigkeit von mind.
1,5 N/mm² aufweisen.
Anfallender Schutt ist durch den AN zu entsorgen.
Menge: 280,000 m²

**02.02.0030 Besch/Bo/Vorarb/AbschlProfil/2-3mm**
Abschlussprofil setzen
im Übergang zu anderen Bodenbereichen, einschl. aller
Nebenarbeiten
Abschlussprofil Typ: Schlüter-SCHIENE A20/-30 o.glw.
Oberfläche Aluminium
Profilhöhe: 2-3mm
Menge: 12,000 m

**02.02.0040 Besch/Bo/Vorarb/Risse/schließen**
Risse schließen
Risse in Beton-/Estrichflächen maschinell aufweiten und
entstauben, anschließend durch mehrfache
Pinselinjektion bis zur Sättigung des Risses mit
lösemittel- und VOC-freien, niedrigviskosen, farblosen
2-komp. Epoxidharz-Bindemittel verharzen.
Die Risse mit gestelltem EP-Bindemittel
oberflächenbündig nachspachteln und lose mit Quarzsand
0,4 - 0,7 mm absanden.

Fabrikat: Sikafloor-701 o. glw.

Anforderungen an das Produkt:
- ETA gemäß ETAG 022-01
- entspr. DIN EN 13813 SR-B1,5
- Applikation bei erhöhter Restfeuchte
- Brandverhalten Bfl - s1
- frei von Benzylalkohol und Nonylphenol
- nahezu VOC-frei gemäß ChemVOCFarbV (Richtlinie
2004/42/EG)
- Prüfung des Verbundverhaltens bei rückseitiger
Feuchteeinwirkung nach 230 Tagen gemäß DIN EN 13578
- Lackverträglichkeitsprüfung nach PV3.10.7-Standard

Produkt
'
..........................................'
vom Bieter einzutragen
Menge: 10,000 m

**02.02.0050 Besch/Bo/Vorarb/EP-Grund/701**
Grundierung Bodenflächen
mit lösemittel- und VOC-freien, niedrigviskosen,
farblosen 2-komp. Epoxidharz-Bindemittel

Fabrikat: Sikafloor-701 o. glw.

Zahl der Arbeitsgänge: 1
Materialverbrauch: ca. 0,4 kg/m²
Die frische Grundierung lose mit ca. 1 kg/m² Quarzsand
0,1-0,3 mm abstreuen.

Anforderungen an das Produkt:
- ETA gemäß ETAG 022-01
- Einstufung gemäß DIN 18534 in Wassereinwirkungsklasse
W3-I
- entspr. DIN EN 13813 SR-B1,5
- Applikation bei erhöhter Restfeuchte bis 6 CM-%
- Brandverhalten Bfl - s1
- frei von Benzylalkohol und Nonylphenol
- nahezu VOC-frei gemäß ChemVOCFarbV (Richtlinie
2004/42/EG)
- Prüfung des Verbundverhaltens bei rückseitiger
Feuchteeinwirkung nach 230 Tagen gemäß DIN EN 13578
- Lackverträglichkeitsprüfung nach PV3.10.7-Standard
- Bietet gute Voraussetzungen für eine sichere
Verwendung nach INQA Bewertungssystem.

Produkt
'
..........................................'
vom Bieter einzutragen
Menge: 165,000 m²

**02.02.0060 Besch/Bo/Vorarb/PMMA-Grund/13**
Grundierung Bodenflächen PMMA-Grundierung,
schnellhärtend
mit schnellhärtenden, 2-komp.
Polymethylmethacrylat-Bindemittel, frische Grundierung
lose mit ca. 1 kg/m² Quarzsand 0,4-0,7 mm abstreuen,

Fabrikat: Sikafloor-13 Pronto o. glw.
Zahl der Arbeitsgänge: 1
Materialverbrauch: ca. 0,4 kg/m²

Anforderungen an das Produkt:
- entspr. DIN EN 13813 SR-B1,5
- Überarbeitbar nach 2 Stunden
- Unterschreitung der VOC-Grenzwerte der EU-Richtlinie
2004/42/EG

Produkt
'
..........................................'
vom Bieter einzutragen
Menge: 115,000 m²

**02.02.0070 Besch/Bo/Vorarb/EP-Keil/0-20mm**
Höhenausgleich Bodenflächen
Epoxidharz-Keil zum Ausgleich von Höhenunterschieden
aus einem 2-komp. Epoxidharz und quarzitischen
Zuschlägen entsprechender Sieblinie im MV 1 : 10
herstellen
Fabrikat: Sikafloor-150 o.glw.
Zahl der Arbeitsgänge: 2 (Grundierung + Mörteleinbau)
Der Mörtel wird mit der Grundierung frisch in frisch
eingebracht.
Materialverbrauch Mörtel : ca. 2,2 kg/m²/mm
Materialverbrauch Grundierung: ca. 0,4 kg/m²

Produkt
'
..........................................'
vom Bieter einzutragen

Höhe des Keils: 0 - 20 mm,
im Mittel 15 mm
Menge: 14,000 m²

**02.02.0080 Besch/Bo/Vorarb/EP-Keil/..+-5mm**
Höhenausgleich Bodenflächen
Zulage für das Einbauen des Epoxidharz-Keil zum
Ausgleich von Höhenunterschieden der Vorpos. in einer
höheren mittleren Schichtdicke

Zulagepreis pro 5 mm mittlere Mehrschichtdicke
Menge: 14,000 m²

**02.02.0090 Besch/Bo/Vorarb/Spachteln/RT>0,5-1,0mm**
Egalisierung/Kratzspachtelung Bodenflächen
mit einem lösemittel- und Benzylalkoholfreiem,
niedrigviskosen, farblosen 2-komp.
Epoxidharz-Bindemittel gefüllt mit Quarzsand 0,1-0,3 mm
im MV 1:0,5 plus Stellmittel T

Rauhtiefe: 0,5-1,0 mm

Rauhtiefenbestimmung nach der Oberflächenvorbereitung
entsprechend Rili-SIB (2001). Die Egalisierung ist vor
der Abdichtungebene zu applizieren.

Fabrikat: Sikafloor-701 o. glw.
Zahl der Arbeitsgänge: 1
Materialverbrauch: ca. 1,4 kg/m²/mm

Anforderungen an das Produkt:
- ETA gemäß ETAG 022-01
- Einstufung gemäß DIN 18534 in Wassereinwirkungsklasse
W3-I
- entspr. DIN EN 13813 SR-B1,5
- Applikation bei erhöhter Restfeuchte bis 6 CM-%
- Brandverhalten Bfl - s1
- frei von Benzylalkohol und Nonylphenol
- nahezu VOC-frei gemäß ChemVOCFarbV (Richtlinie
2004/42/EG)
- Prüfung des Verbundverhaltens bei rückseitiger
Feuchteeinwirkung nach 230 Tagen gemäß DIN EN 13578
- Lackverträglichkeitsprüfung nach PV3.10.7-Standard
- Bietet gute Voraussetzungen für eine sichere
Verwendung nach INQA Bewertungssystem.

Produkt
'
..........................................'
vom Bieter einzutragen
Menge: 140,000 m²

**02.02.0100 Besch/Bo/Vorarb/Spachteln/RT>0,5-2,0mm**
Egalisierung/Kratzspachtelung Bodenflächen
mit einem lösemittel- und Benzylalkoholfreiem,
niedrigviskosen, farblosen 2-komp.
Epoxidharz-Bindemittel gefüllt mit Quarzsand 0,1-0,3 mm
im MV 1:0,5 plus Stellmittel T

Rauhtiefe: 0,5 - 2mm

Rauhtiefenbestimmung nach der Oberflächenvorbereitung
entsprechend Rili-SIB (2001). Die Egalisierung ist vor
der Abdichtungebene zu applizieren.

Fabrikat: Sikafloor-701 o. glw.
Zahl der Arbeitsgänge: 1
Materialverbrauch: ca. 1,4 kg/m²/mm

Anforderungen an das Produkt:
- ETA gemäß ETAG 022-01
- Einstufung gemäß DIN 18534 in Wassereinwirkungsklasse
W3-I
- entspr. DIN EN 13813 SR-B1,5
- Applikation bei erhöhter Restfeuchte bis 6 CM-%
- Brandverhalten Bfl - s1
- frei von Benzylalkohol und Nonylphenol
- nahezu VOC-frei gemäß ChemVOCFarbV (Richtlinie
2004/42/EG)
- Prüfung des Verbundverhaltens bei rückseitiger
Feuchteeinwirkung nach 230 Tagen gemäß DIN EN 13578
- Lackverträglichkeitsprüfung nach PV3.10.7-Standard
- Bietet gute Voraussetzungen für eine sichere
Verwendung nach INQA Bewertungssystem.

Produkt
'
..........................................'
vom Bieter einzutragen
Menge: 140,000 m²

**02.02.0110 Besch/Bo/Vorarb/Hohlkehle/EP-Mörtel**
Herstellen Hohlkehlen
mit einem lösemittel- und VOC-freien, niedrigviskosen,
farblosen, 2-komp. Epoxidharz- Bindemittel und
Quarzsand im MV ca. 1:10 auf Abdichtungsebene gegen
unter Zugabe von Stellmittel T.

Fabrikat: Sikafloor-701 o. glw.
Radius: 5 cm
Materialverbrauch - Mörtel: ca. 3 kg/m

Einbauort: aufgehenden Wände

Anforderungen an das Produkt:
- ETA gemäß ETAG 022-01
- entspr. DIN EN 13813 SR-B1,5
- Applikation bei erhöhter Restfeuchte
- Brandverhalten Bfl - s1
- frei von Benzylalkohol und Nonylphenol
- nahezu VOC-frei gemäß ChemVOCFarbV (Richtlinie
2004/42/EG)
- Prüfung des Verbundverhaltens bei rückseitiger
Feuchteeinwirkung nach 230 Tagen gemäß DIN EN 13578
- Lackverträglichkeitsprüfung nach PV3.10.7-Standard
- Bietet gute Voraussetzungen für eine sichere
Verwendung nach INQA Bewertungssystem.

Produkt
'
..........................................'
vom Bieter einzutragen
Menge: 53,000 m

**02.02.0120 Besch/Bo/Abd/W3-I/GF-Membranschicht**
Verbundabdichtung Boden
Aufbringen einer rissüberbrückende Laminatschicht im
Beschichtungssystem als Verbundabdichtung, mit einem
lösemittel- und VOC-freien, niedrigviskosen, farblosen
2-komp. Epoxidharz-Bindemittel in 3 AG, Stöße 10 cm
überlappend

1. AG Abdichtung Vorlegen Material:
Fabrikat: Sikafloor-701o.glw.
Verbrauch: ca. 0,7 kg/m²

Trägereinlage:
In die frische EP-Einbettschicht Gewebe hohlraumfrei
bis zur vollständigen Tränkung einbetten.
Fabrikat: Sika Reemat Premium o.glw.
Verbrauch: ca. 1,0 m²/m² (+ Verschnitt)

2. AG Abdichtung
Aufbringen der 2. Lage Beschichtung auf die zuvor
eingebettete Fläche.
Fabrikat: Sikafloor-701o.glw.
Verbrauch: ca. 0,3 kg/m²

Hinweis: Ohne gesonderte vorherige Egalisierung ist bei
einer Rautiefe bis RT = 0,5 mm ein Dickenzuschlag von
0,3kg/qm vorzusehen. Der Verbrauch beträgt dann für die
erste Membranschicht 0,8kg/qm und für die zweite
Membranschicht 0,5kg/qm. Bei höheren Rautiefen ist eine
Egalisierung vorzunehmen.

Anforderungen an das Produkt:
- ETA gemäß ETAG 022-01
- Einstufung gemäß DIN 18534 in Wassereinwirkungsklasse
W3-I
- entspr. DIN EN 13813 SR-B1,5
- Applikation bei erhöhter Restfeuchte bis 6 CM-%
- Brandverhalten Bfl - s1
- frei von Benzylalkohol und Nonylphenol
- nahezu VOC-frei gemäß ChemVOCFarbV (Richtlinie
2004/42/EG)
- Prüfung des Verbundverhaltens bei rückseitiger
Feuchteeinwirkung nach 230 Tagen gemäß DIN EN 13578
- Lackverträglichkeitsprüfung nach PV3.10.7-Standard
- Bietet gute Voraussetzungen für eine sichere
Verwendung nach INQA Bewertungssystem.

Produkt
'
..........................................'
vom Bieter einzutragen

Produkt Trägereinlage
'
..........................................'
vom Bieter einzutragen
Menge: 165,000 m²

**02.02.0130 Besch/Bo/Abd/W3-I/Anschl/Wand**
Verbundabdichtung Boden
der Vorpos., Anschluss an aufgehende Bauteile gem. den
Anforderungen der WE W3-I herstellen, einschl. Einlegen
Sika Seal Tape F Dichtband o.glw. oder Formstück aus
Polypropylen-Vlies, einschl. aller Nebenarbeiten

Produkt
'
..........................................'
vom Bieter einzutragen
Menge: 127,000 m

**02.02.0140 Besch/Bo/Abd/W3-I/Anschl/Wand/Ecke**
Verbundabdichtung Boden
der Vorpos., Anschluss an aufgehende Bauteile in
Innen-/Außenecken gem. den Anforderungen der WE W3-I
herstellen, einschl. Einlegen Sika Seal Tape F
Dichtband o.glw. oder Formstück aus Polypropylen-Vlies,
einschl. aller Nebenarbeiten

Produkt
'
..........................................'
vom Bieter einzutragen
Menge: 62,000 Stk

**02.02.0150 Besch/Bo/Abd/W3-I/Anschl/Türzargen**
Verbundabdichtung Boden
der Vorpos., Anschluss hinter/in Türzargen/-leibungen
gem. den Anforderungen der WE W3-I herstellen, einschl.
Einlegen Sika Seal Tape F Dichtband o.glw. oder
Formstück aus Polypropylen-Vlies, Anschlussfugen nach
Fertigstellung mit elastischen Silikonfugendichtstoff
verschließen, einschl. aller Nebenarbeiten

Produkt
'
..........................................'
vom Bieter einzutragen

Abrechnung je Seite
Menge: 8,000 Stk

**02.02.0160 Besch/Bo/Abd/W3-I/Anschl/BE**
Verbundabdichtung Boden
der Vorpos., Anschluss an Bodendurchdringungen z.b.
Bodenabläufe gem. den Anforderungen der WE W3-I
herstellen, einschl. Einlegen Sika Seal Tape F
Bodenmanschette o.glw. oder Formstück aus
Polypropylen-Vlies, einschl. aller Nebenarbeiten

Produkt
'
..........................................'
vom Bieter einzutragen
Menge: 12,000 Stk

#### Abschnitt 02.03 Beschichtung Boden

**02.03.0010 Besch/Bo/PUR-Besch/2mm**
Bodenbeschichtung
auf vorbereitetem Untergrund, PUR-Beschichtung, 2 mm,
mit einem lösemittel- freien, mechanisch und chemisch
beständigen, zähharten, mit Quarzsand F 34 (0,1-0,3 mm)
im MV bis zu max. 1:0,5 gefüllten, 2-komp.
Polyurethan-Bindemittel mit glatter Oberfläche

Fabrikat: Sikafloor-3240 o.glw.
Mindest-Schichtdicke: 2 mm
Zahl der Arbeitsgänge: 1
Materialverbrauch: ca. 1,7 kg/m²/mm Fertigmischung
Farbton: nach Wahl des AG

Anforderungen an das Produkt:
- entspr. DIN EN 13813 SR-B2,0-AR0-IR4
- Rissüberbrückend bis mind. 0,8 mm
- Physiologisch unbedenklich
- kein Geruch
- Reaktive Bestandteile des Bindemittels müssen aus
recycelten Materialien bzw. nachwachsenden Rohstoffen
gewonnen sein.
- Das Produkt muss die VOC-Grenzwerte der EU-Richtlinie
2004/42/EG unterschreiten.
- gutachterliche Bestätigung einer nach Artikel 30
BauPVO qualifizierten Stelle: Erfüllt Anforderungen an
bauliche Anlagen bezüglich des Gesundheitsschutzes

Produkt
'
..........................................'
vom Bieter einzutragen
Menge: 50,000 m²

**02.03.0020 Besch/Bo/PUR-Besch/Oberfläch/matt/R10B**
Bodenbeschichtung
der Vorpos., Auftragen eines Deckanstriches bestehend
aus einem pigmentierten, matten, wässrigen 2-komp.
Polyurethan-Harz, unter Zugabe von 20% Microglaskugeln
d.K. 250-425 µm
Anforderung an die Rutschhemmung/Bewertungsgruppe: R 10
B (Barfußbereich "B")

Fabrikat: Sikafloor-305 W o. glw.
Zahl der Arbeitsgänge: 1-2 je nach Farbton
Farbton: RAL nach Wahl AG (Rotorgane/Orange nach
Bemusterung)
Materialverbrauch: ca. 0,11 kg/m²/AG

Anforderungen an das Produkt:
- gute Deckkraft
- gute chemische und mechanische Beständigkeit
- diffusionsfähig
- Beständig gegenüber Wasserstoffperoxid-Begasung gemäß
Prüfbericht
- hoher Carbonatisierungsschutz
- Nassabriebsklasse 1
- wasserverdünnbar
- emissionsarm
- Nachweis der Dekontaminierbarkeit: gut
- Riboflavin -Test : very good
- Reinraumgeeignet nach ISO 14644-8 TVOC -9,6
- Reinraumgeeignet nach annex GMP A
- Reinraumgeeignet nach ISO 14644-1 Partikelabrieb
Klasse 4
- biologische Beständigkeit nach ISO 846: sehr gut

Produkt
'
..........................................'
vom Bieter einzutragen
Menge: 50,000 m²

**02.03.0030 Besch/Bo/PUR-Besch/Anarb/Übergang**
Beschichtungssystem
der Vorpos., Zulage für das Anarbeiten an andere
Beschichtungssysteme mit Höhenausgleich mittels
Kratzspachtel zur Vermeidung von Kanten, einschl. aller
Nebenarbeiten

Übergänge bei Einstreubelägen mit unterschiedlichen
Rutschhemmklassen sind so auszuführen, dass möglichst
aneinander liegende Flächen in einem BA bearbeitet
werden (zur Vermeidung optischer Unterschiede)
Menge: 2,500 m

**02.03.0040 Besch/Bo/PUR-Besch/Anarb/BE**
Beschichtungssystem
der Vorpos., Zulage für das Anarbeiten an Gullys,
Abläufe u.ä., einschl. aller Nebenarbeiten
Menge: 12,000 Stk

**02.03.0050 Besch/Bo/PUR-Besch/Anarb/Rinne**
Beschichtungssystem
der Vorpos., Zulage für das Anarbeiten an Fugenprofile,
Entwässerungsrinnen u.ä., einschl. aller Nebenarbeiten
Menge: 12,000 m

**02.03.0060 Besch/Bo/PMMA-Besch/2mm**
Bodenbeschichtung
auf vorbereitetem Untergrund, zähelastische
PMMA-Beschichtung, 2 mm, mit einem zähelastischen
Verlaufmörtel aus einem
Polymethylmethacrylat-Bindemittel mit werkseitig
vordosierten Zuschlagstoffen

Fabrikat: Sikafloor-15 Pronto o.glw.
Mindest-Schichtdicke: 2 mm
Zahl der Arbeitsgänge: 1
Materialverbrauch: ca. 3,5 kg/m²
Farbton: nach Wahl des AG

Anforderungen an das Produkt:
- entspr. DIN EN 13813 SR-B1,5-AR1-IR 4
- Belastbar nach 2 Stunden
- physiologisch unbedenklich
- Unterschreiten der VOC-Grenzwerte der EU-Richtlinie
2004/42/EG

Produkt
'
..........................................'
vom Bieter einzutragen
Menge: 230,000 m²

**02.03.0070 Besch/Bo/PMMA-../CQS/0,3-0,8/Zul**
Bodenbeschichtung volldeckend CQS
Abstreuen im Überschuss des noch frischen Materials der
v.b. Bodenbeschichtung mit kunstharzgecoatetem
Color-Quarzsand, volldeckend, überschüssigen Quarzsand
nach dem Aushärten entfernen

Körnung: 0,3-0,8 mm
Fabrikat: Sikafloor-Einstreumischung o.glw.
Farbmischung: nach Wahl des AG (Rotorange, Orange)

Produkt
'
..........................................'
vom Bieter einzutragen

Abrechnung als Zulage
Menge: 230,000 m²

**02.03.0080 Besch/Bo/PMMA-Besch+CQS/schleifen**
Bodenbeschichtung
Zwischenschliff der v.b. ausgehärteten, volldeckend mit
CQS abgestreuten Beschichtung, zur Egalisierung der
Abstreuung, nach Aufforderung durch Bauüberwachung des
AG,
geschliffene Fläche mit dem Industriestaubsauger
gründlich reinigen, anfallenden Schutt entsorgen
Menge: 230,000 m²

**02.03.0090 Besch/Bo/PMMA-Versiegelung/R10**
Bodenbeschichtung
der Vorpos., Kopfversiegelung auf volldeckend
abgestreute Beschichtung mit einem schnellhärtenden,
farbigen/transparenten, abriebfesten
Polymethylmethacrylat-Bindemittel aufbringen,
Anforderung an die Rutschhemmung: R10

Fabrikat: Sikafloor-17 Pronto N o.glw.
Zahl der Arbeitsgänge: 2
Materialverbrauch gesamt: 0,8-1,0 kg/m²
Farbton: nach Wahl des AG

Anforderungen an das Produkt:
- entspr. DIN EN 13813 SR-B1,5
- physiologisch unbedenklich
- belastbar nach 2 Stunden
- Unterschreiten der VOC-Grenzwerte der EU-Richtlinie
2004/42/EG

Produkt
'
..........................................'
vom Bieter einzutragen
Menge: 230,000 m²

**02.03.0100 Besch/Bo/PMMA-Versiegelung/+1AG/Zul**
Bodenbeschichtung
weiterer Arbeitsgang der v.b. Kopfversiegelung zur
Erzielung der geforderten Oberfläche/des geforderten
Farbtons, nach Aufforderung durch Bauüberwachung des
AG,

Abrechnung als Zulage zu Vorpos.
Menge: 230,000 m²

**02.03.0110 Besch/Bo/PMMA-Besch/Anarb/Übergang**
Beschichtungssystem
der Vorpos., Zulage für das Anarbeiten an andere
Beschichtungssysteme mit Höhenausgleich mittels
Kratzspachtel zur Vermeidung von Kanten, einschl. aller
Nebenarbeiten

Übergänge bei Einstreubelägen mit unterschiedlichen
Rutschhemmklassen sind so auszuführen, dass möglichst
aneinander liegende Flächen in einem BA bearbeitet
werden (zur Vermeidung optischer Unterschiede)
Menge: 10,000 m

**02.03.0120 Besch/Bo/PMMA-Besch/Anarb/BE**
Beschichtungssystem
der Vorpos., Zulage für das Anarbeiten an Gullys,
Abläufe u.ä., einschl. aller Nebenarbeiten
Menge: 1,000 Stk

**02.03.0130 Besch/Bo/PMMA-Besch/Anarb/Rinne**
Beschichtungssystem
der Vorpos., Zulage für das Anarbeiten an Fugenprofile,
Entwässerungsrinnen u.ä., einschl. aller Nebenarbeiten
Menge: 10,000 m

**02.03.0140 Besch/Bo/Besch/Fuge/Sil/Bo-Wa**
Beschichtungssystem
Ausbildung der Fugen im Eckbereich, Boden-Wand-Übergang
Dreiecksfase mit einem elastischen, 1-komponentigen,
Fugendichtstoff auf Silikonbasis.

Produkt
'
..........................................'
vom Bieter einzutragen
Menge: 263,000 m

**02.03.0150 Besch/Bo/Besch/Fuge/PU/Bo-Wa**
Beschichtungssystem Randfuge
nach Fertigstellung der Beschichtung Randfuge zwischen
Boden und aufgehender Wand mit einem elastischen,
1-komponentigen, witterungsbeständigen Fugendichtstoff
auf Polyurethanbasis verschließen, einschl.
Untergrundvorbereitung (Haftprimer), erforderlicher
Nebenarbeiten usw.

Fabrikat Dichtstoff: Sikaflex PRO-3 o.glw.
Farbton: im Farbton der Bodenbeschichtung
Fugenbreite: ca. 8 mm
Fabrikat Primer: Sika Primer-3 N o.glw.

Anforderungen an das Produkt:
- zulässige Gesamtverformung 25%
- emissionsarm - EC1Plus R
- Kennzeichnungs- und Lösemittelfrei
- Unbedenklichkeitserklärung gegenüber Lebensmitteln
- Prüfung in Anlehnung an die Bau. und Prüfgrundsätze
für Abwasseranlagen EN 15651-4 Class 25 HM CC ISO 11600
F 25 HM
- Reinraum: CSM TVOC geprüft
- Reinraum: CSM Biological resistance - sehr gut

Produkt
'
..........................................'
vom Bieter einzutragen
Menge: 263,000 m

**02.03.0160 Besch/Bo/Besch/Sockel/Alu/13*60**
Sockelleiste setzen
Randabschlussleisten/Sockelleisten an aufgehende Wände,
einschl. Innen-/Außenecken auf Gehrung und aller
Nebenarbeiten.
Alu-Sockelleiste, ca. 13*60 mm, eckige Ausführung,
verdeckte Befestigung mit Befestigungsclips,
Oberfläche: silber eloxiert

Produkt
'
..........................................'
vom Bieter einzutragen
Menge: 211,000 m

**02.03.0170 Besch/Bo/PUR-Besch/Schutz**
Bodenbeschichtung einpflegen
gleichmäßiges Aufbringen einer Einpflege auf v.b.
Beschichtungssystem gem. Herstellervorschrift

Fabrikat: Dr. Schutz PU Anticolor Seidenmatt o.glw.

Produkt
'
..........................................'
vom Bieter einzutragen
Menge: 280,000 m²

**02.03.0180 Besch/Bo/Besch/SoBo/Dichtung**
Dichtlippe anbringen
Dichtlippe zwischen Bodenbeschichtung und Sockelleiste

Produkt
'
..........................................'
vom Bieter einzutragen
Menge: 263,000 m

**02.03.0190 Besch/Bo/Besch/Sockel/Alu/Endkappen**
Endkappen setzen
passend zu Alu-Sockelleiste der Vorposition
Menge: 20,000 Stk

#### Abschnitt 02.04 Vorarbeiten Wand

**02.04.0010 Besch/Wa/Vorarb/Schutz Bauteile**
Abdeckung/Schutz Bauteile gem. Nr. 4.2.22 DIN
18336:2023-09
Maßnahmen zum Schutz von Bau/Anlagenteilen sowie
Einrichtungsgegenständen, durch wasserfestes Abkleben
zu schützende Bauteile: STB-Fertigteilwände und
STB-Decken mit Sichtbetonqualität
Menge: 20,000 m2
Zuordnung: 034

**02.04.0020 Besch/Wa/Vorarb/MW**
Wandflächen Mauerwerk vorbereiten
Oberfläche der Mauerwerkswände mit Innenputz für die
Wandbeschichtung vorbereiten, Untergrund ausreichend
tragfähig vorbereiten, Entfernen minderfeste Schichten,
Verunreinigungen, trennende Substanzen, Schmutz, Staub
und Fett vollflächig durch geeignete Maßnahmen, Flächen
im Anschluss reinigen/entstauben
einschl. erforderlicher Nebenarbeiten und
Schutzmaßnahmen vorh. Bauteile, anfallenden Bauschutt
entsorgen

Anforderungen an den Untergrund gem. der
Produktdatenblätter des Herstellers
Menge: 72,000 m²

**02.04.0030 Besch/Wa/Vorarb/GK-/CT-Platten**
Wandflächen GK-/CT-Bauplatten vorbereiten
Oberfläche von Vorsatzschalen und Montagewänden,
Untergrund ausreichend tragfähig vorbereiten, Entfernen
minderfeste Schichten, Verunreinigungen, trennende
Substanzen, Schmutz, Staub und Fett vollflächig durch
geeignete Maßnahmen, Flächen im Anschluss
reinigen/entstauben,
einschl. erforderlicher Nebenarbeiten und
Schutzmaßnahmen vorh. Bauteile, anfallenden Bauschutt
entsorgen

Anforderungen an den Untergrund gem. der
Produktdatenblätter des Herstellers
Menge: 121,000 m²

**02.04.0040 Besch/Wa/AbschlProfil/2mm**
Abschlussprofil setzen
im Übergang zu anderen Wandflächen, einschl. aller
Nebenarbeiten
Abschlussprofil Typ: Schlüter-SCHIENE A20 o.glw.
Oberfläche Aluminium
Profilhöhe: 2mm
Menge: 40,000 m

**02.04.0050 Besch/Wa/Vorarb/MW/spachteln**
Egalisierung/Flächenspachtelung Wandflächen aus
Mauerwerk mit Innenwandputz aus PI (Kalkputz) / PII
(Kalkzementputz)
Aufbringen eines Egalisier- und Flächenspachtels aus
einem kunstharzvergütetem weisszement-basierendem
Leichtspachtel inkl. Haftprimer

Produkt Einlassgrund: Sikafloor-01 Primer o.glw.
Verbrauch: ca. 0,070 kg/m² (in Abhängigkeit von der
Saugfähigkeit des Untergrundes, ggf. 2. AG)

Fabrikat Spachtel: Sikawall-170 LM o.glw.
Arbeitsgänge: 1 -2 nass in nass
Materialverbrauch: ca. 0,8 kg/m² / mm
Schichtstärke: ca. 2,0 mm

Anforderungen an das Produkt:
- Füll-,Fleck-, Lunker- und Flächenspachtel auf Basis
Weisszement mit Kunstharzvergütung und
Leichtfüllstoffen
- sehr emissionsarm EMICODE EC1plusR
- spritzbar
- rollfähig
- lange Verarbeitungszeit
- sehr standfest
- zementbasiert
- geringer Verbrauch
- hervorragende Haftung auf nahezu allen Untergründen
geeignet für Feuchträume und ähnlich stark
beanspruchten Flächen
- Schichtdicken bis 10 mm chromatarm gemäß REACH

Produkt
'
..........................................'
vom Bieter einzutragen
Menge: 72,000 m²

**02.04.0060 Besch/Wa/Vorarb/GK-/CT-Platten/spachteln**
Egalisierung/Flächenspachtelung Wandflächen aus
GK-/CT-Bauplatten
Aufbringen eines Egalisier- und Flächenspachtels aus
einem kunstharzvergütetem weisszement-basierendem
Leichtspachtel inkl. Haftprimer

Produkt Einlassgrund: Sikafloor-01 Primer o.glw.
Verbrauch: ca. 0,070 kg/m² (in Abhängigkeit von der
Saugfähigkeit des Untergrundes, ggf.2. AG)

Fabrikat Spachtel: Sikawall-170 LM o.glw.
Arbeitsgänge: 1 -2 nass in nass
Materialverbrauch: ca. 0,8 kg/m² / mm
Schichtstärke: ca. 2,0 mm

Anforderungen an das Produkt:
- Füll-,Fleck-, Lunker- und Flächenspachtel auf Basis
Weisszement mit Kunstharzvergütung und
Leichtfüllstoffen
- sehr emissionsarm EMICODE EC1plusR
- spritzbar
- rollfähig
- lange Verarbeitungszeit
- sehr standfest
- zementbasiert
- geringer Verbrauch
- hervorragende Haftung auf nahezu allen Untergründen
geeignet für Feuchträume und ähnlich stark
beanspruchten Flächen
- Schichtdicken bis 10 mm chromatarm gemäß REACH

Produkt
'
..........................................'
vom Bieter einzutragen
Menge: 121,000 m²

**02.04.0070 Besch/Wa/Vorarb/EP-Grund**
Grundierung Wandflächen
mit lösemittel- und VOC-freien, niedrigviskosen,
farblosen 2-komp. Epoxidharz-Bindemittel ggf. unter
Zugabe von Stellmittel T.

Fabrikat: Sikafloor-701 o. glw.

Zahl der Arbeitsgänge: 1
Materialverbrauch: ca. 0,4 kg/m²

Anforderungen an das Produkt:
- ETA gemäß ETAG 022-01
- Einstufung gemäß DIN 18534 in Wassereinwirkungsklasse
W3-I
- entspr. DIN EN 13813 SR-B1,5
- Applikation bei erhöhter Restfeuchte bis 6 CM-%
- Brandverhalten Bfl - s1
- frei von Benzylalkohol und Nonylphenol
- nahezu VOC-frei gemäß ChemVOCFarbV (Richtlinie
2004/42/EG)
- Prüfung des Verbundverhaltens bei rückseitiger
Feuchteeinwirkung nach 230 Tagen gemäß DIN EN 13578
- Lackverträglichkeitsprüfung nach PV3.10.7-Standard
- Bietet gute Voraussetzungen für eine sichere
Verwendung nach INQA Bewertungssystem.

Produkt
'
..........................................'
vom Bieter einzutragen
Menge: 193,000 m²

**02.04.0080 Besch/Wa/Abd/W3-I/GF-Membranschicht**
Verbundabdichtung Wand
Aufbringen einer rissüberbrückende Laminatschicht im
Beschichtungssystem als Verbundabdichtung, mit einem
lösemittel- und VOC-freien, niedrigviskosen, farblosen
2-komp. Epoxidharz-Bindemittel in 3 AG, Stöße 10 cm
überlappend, ggfs. Zugabe von Stellmittel T.

1. AG Abdichtung Vorlegen Material:
Fabrikat: Sikafloor-701o.glw.
Verbrauch: ca. 0,7 kg/m²

Trägereinlage:
In die frische EP-Einbettschicht Gewebe hohlraumfrei
bis zur vollständigen Tränkung einbetten.
Fabrikat: Sika Reemat Premium o.glw.
Verbrauch: ca. 1,0 m²/m² (+ Verschnitt)

2. AG Abdichtung
Aufbringen der 2. Lage Beschichtung auf die zuvor
eingebettete Fläche.
Fabrikat: Sikafloor-701o.glw.
Verbrauch: ca. 0,3 kg/m²

Hinweis: Ohne gesonderte vorherige Egalisierung ist bei
einer Rautiefe bis RT = 0,5 mm ein Dickenzuschlag von
0,3kg/qm vorzusehen. Der Verbrauch beträgt dann für die
erste Membranschicht 0,8kg/qm und für die zweite
Membranschicht 0,5kg/qm. Bei höheren Rautiefen ist eine
Egalisierung vorzunehmen.

Anforderungen an das Produkt:
- ETA gemäß ETAG 022-01
- Einstufung gemäß DIN 18534 in Wassereinwirkungsklasse
W3-I
- entspr. DIN EN 13813 SR-B1,5
- Applikation bei erhöhter Restfeuchte bis 6 CM-%
- Brandverhalten Bfl - s1
- frei von Benzylalkohol und Nonylphenol
- nahezu VOC-frei gemäß ChemVOCFarbV (Richtlinie
2004/42/EG)
- Prüfung des Verbundverhaltens bei rückseitiger
Feuchteeinwirkung nach 230 Tagen gemäß DIN EN 13578
- Lackverträglichkeitsprüfung nach PV3.10.7-Standard
- Bietet gute Voraussetzungen für eine sichere
Verwendung nach INQA Bewertungssystem.

Produkt
'
..........................................'
vom Bieter einzutragen

Produkt Trägereinlage
'
..........................................'
vom Bieter einzutragen
Menge: 150,000 m²

**02.04.0090 Besch/Wa/Abd/W3-I/Türzargen**
Verbundabdichtung Wand
der Vorpos., Anschluss hinter/in Türzargen/-leibungen
gem. den Anforderungen der WE W3-I herstellen, einschl.
Einlegen Sika Seal Tape F Dichtband o.glw. oder
Formstück aus Polypropylen-Vlies, einschl. aller
Nebenarbeiten
Menge: 5,000 m

**02.04.0100 Besch/Wa/Abd/W3-I/Innenecken**
Verbundabdichtung Wand
der Vorpos., Anschluss in Innenecken gem. den
Anforderungen der WE W3-I herstellen, einschl. Einlegen
Sika Seal Tape F Dichtband o.glw. oder Formstück aus
Polypropylen-Vlies, einschl. aller Nebenarbeiten
Menge: 40,000 m

**02.04.0110 Besch/Wa/Abd/W3-I/Außenecken**
Verbundabdichtung Wand
der Vorpos., Anschluss in Außenecken gem. den
Anforderungen der WE W3-I herstellen, einschl. Einlegen
Sika Seal Tape F Dichtband o.glw. oder Formstück aus
Polypropylen-Vlies, einschl. aller Nebenarbeiten
Menge: 50,000 m

**02.04.0120 Besch/Wa/Abd/W3-I/Anschluss**
Verbundabdichtung Wand
der Vorpos., Anschluss an Wanddurchdringungen wie
Leitungen, UP-Armaturen u.ä., gem. den Anforderungen
der WE W3-I herstellen, einschl. Einlegen Sika Seal
Tape F Dichtband o.glw. oder Formstück aus
Polypropylen-Vlies, einschl. aller Nebenarbeiten
Menge: 54,000 Stk

**02.04.0130 Besch/Wa/Spachteln/Finish**
Finishspachtel Wandflächen
Aufbringen eines Epoxy-Spachtel als Finishspachtel zur
Verbesserung der Oberflächenoptik, einschl. aller
Nebenarbeiten

Fabrikat: Sikadur 360 o.glw.
Verbrauch: ca. 2,1 kg/m²
Arbeitsgänge: 2
Verbrauch: 1. AG ca. 1,3 kg/m²
2. AG ca. 0,8 kg/m²

Anforderungen an das Produkt:
- geprüfte Rissüberbrückungsklasse A3 (23°C) nach DIN
EN 1062-7
- Stoßfest
- Nachweis der GMP Klasse A (Partikel)
- Anitmikrobielle Aktivität mit Prüfzeugnis
- Nachweis der biologischen Resistance ( nach ISO 846)
Pilze (Procedure A) und Bakterien (Procedure C)
Resultat ISO/CSM 1 /very good
- UV-farbtonstabil
- Wasserstoffperoxidbeständig
- Beständig gegenüber Desinfektionsmitteln,
- feuchtigkeitsbeständig, gut reinigungsfähig und
beständig gegenüber Behandlung mit gebräuchlichen
Reinigungsmitteln
- Das Produkt muss die VOC-Grenzwerte der EU-Richtlinie
2004/42/EG unterschreiten.

Produkt
'
..........................................'
vom Bieter einzutragen
Menge: 193,000 m²

**02.04.0140 Besch/Wa/Schleifen/Finish**
Wandflächen schleifen
ausgehärtete Fläche der v.b. Finishspachtelung flächig
verschleifen und anschließend mit dem
Industriestaubsauger gründlich reinigen, anfallenden
Schutt entsorgen, einschl. aller Nebenarbeiten

Oberflächenqualität: Q4
Menge: 193,000 m²

#### Abschnitt 02.05 Beschichtung Wand

**02.05.0010 Besch/Wa/1.Sch/Epoxi**
Wandbeschichtung
Aufbringen einer dekorativen, chemisch beständigen,
Beschichtung in zwei Arbeitsgängen

Fabrikat: Sikagard-Wallcoat N o. glw.
Verbrauch: ca. 0,25 kg/m²/AG
Arbeitsgänge: 2

Farbton: nach Wahl AG (Rotorange, Orange)

Anforderungen an das Produkt:
- geprüfte Rissüberbrückungsklasse A3 (23°C) nach DIN
EN 1062-7
- stoßfest
- gute chemische und mechanische Beständigkeit
- diffusionsfähig
- Beständig gegenüber Wasserstoffperoxid-Begasung gemäß
Prüfbericht
- hoher Carbonatisierungsschutz
- Nassabriebsklasse 1
- wasserverdünnbar
- emissionsarm
- Nachweis der Dekontaminierbarkeit: sehr gut
- Riboflavin -Test : gut
- Nachweis der GMP Klasse A (Partikel)
- Reinraumgeeignet nach ISO 14644-8 TVOC -9,6
- Reinraumgeeignet nach ISO 14644-1 Partikelabrieb
Klasse 6
- biologische Beständigkeit nach ISO 846: sehr gut
- Beständig gegenüber Desinfektionsmitteln,
- feuchtigkeitsbeständig, gut reinigungsfähig und
beständig gegenüber Behandlung mit gebräuchlichen
Reinigungsmitteln
- Das Produkt muss die VOC-Grenzwerte der EU-Richtlinie
2004/42/EG unterschreiten.

Produkt
'
..........................................'
vom Bieter einzutragen
Menge: 193,000 m²

**02.05.0020 Besch/Wa/2.Sch/WPU**
Wandbeschichtung
Auftragen eines Deckanstriches bestehend aus einem
pigmentierten, matten, wässrigen 2-komp.
Polyurethan-Harz

Fabrikat: Sikafloor-305 W oder glw.
Zahl der Arbeitsgänge: 2 je nach Farbton
Materialverbrauch: ca. 0,08 kg/m²/AG

Farbton: nach Wahl AG (Rotorange, Orange)

Anforderungen an das Produkt:
- geprüfte Rissüberbrückungsklasse A3 (23°C) nach DIN
EN 1062-7
- gute chemische und mechanische Beständigkeit
- diffusionsfähig
- Beständig gegenüber Wasserstoffperoxid-Begasung gemäß
Prüfbericht
- hoher Carbonatisierungsschutz
- Nassabriebsklasse 1
- wasserverdünnbar
- emissionsarm
- Nachweis der Dekontaminierbarkeit: gut
- Riboflavin -Test : very good
- Reinraumgeeignet nach ISO 14644-8 TVOC -9,6
- Reinraumgeeignet nach annex GMP A
- Reinraumgeeignet nach ISO 14644-1 Partikelabrieb
Klasse 4
- biologische Beständigkeit nach ISO 846: sehr gut

Produkt
'
..........................................'
vom Bieter einzutragen
Menge: 193,000 m²

**02.05.0030 Besch/Wa/2.Sch/WPU/+1AG**
Wandbeschichtung
weiterer Deckanstrich, sofern Farbton/Deckungsgrad
diesen erforderlich machen, nach Aufforderung durch
Bauüberwachung des AG,

Abrechnung als Zulage zu Vorpos.
Menge: 193,000 m²

**02.05.0040 Besch/Wa/Profil/Abschluss**
Beschichtungsaufbau Wand
der Vorpos., sauberes Anarbeiten an ein
Wandabschlussprofile, einschl. aller Nebenarbeiten
Menge: 40,000 m

**02.05.0050 Besch/Wa/Besch/Übergang**
Beschichtungsaufbau Wand
der Vorpos., Abschluss des Aufbaus der Wandbeschichtung
im Übergang zu anderen Wandflächen (oberhalb zu
Sichtbetonflächen, bzw. bauseits beschichtete
Wandflächen)
Abgrenzung der zu beschichtenden Flächen durch abkleben
und Schützen der übrigen Flächen, einschl. aller
Nebenarbeiten
Menge: 60,000 m

**02.05.0060 Besch/Wa/Besch/Fuge/PU**
Ausbilden Eckfuge
als Dreiecksfase im Bereich von Innenecken mit einem
elastischen, 1-komponentigen, witterungsbeständigen
Fugendichtstoff auf Polyurethanbasis inkl. aller
erforderlichen Nebenarbeiten wie abkleben etc.

Fabrikat: Sikaflex PRO-3 o.glw.
Farbton: nach Wahl des AG
Fugenbreite: ca. 5-8 mm

Anforderungen an das Produkt:
Zulässige Gesamtverformung 25%
Sehr emissionsarm - EC1Plus R
Kennzeichnungs- und Lösemittelfrei
Unbedenklichkeitserklärung gegenüber Lebensmitteln
Prüfung in Anlehnung an die Bau. und Prüfgrundsätze für
Abwasseranlagen
EN 15651-4 Class 25 HM CC
ISO 11600 F 25 HM
Reinraum: CSM TVOC geprüft (ISO-AMC Class-6.8)
Reinraum: CSM Biological resistance - sehr gut
Produkt
'
..........................................'
vom Bieter einzutragen
Menge: 100,000 m

USt %: 19,00
